# Registro con marco semihidráulico DRH B125 Tapa 680x680mm

- Propiedad del archivo: CONSTRUNARIO
- Formato: FIEBDC-3/2012
- Programa: Construnario Versión 3.20
- Fecha de los precios: 25/09/2015
- Divisa: EUR

**COF-3148** u Registro con marco semihidráulico DRH B125 Tapa 680x680mm
Registro con marco semihidráulico modelo DRH B125 Tapa 680x680mm Marco 700x700mm Altura Marco 42mm de COFUNCO.
