# Registro con marco semihidráulico DRH B125 Tapa 780x780mm

- Propiedad del archivo: CONSTRUNARIO
- Formato: FIEBDC-3/2012
- Programa: Construnario Versión 3.20
- Fecha de los precios: 25/09/2015
- Divisa: EUR

**COF-3149** u Registro con marco semihidráulico DRH B125 Tapa 780x780mm
Registro con marco semihidráulico modelo DRH B125 Tapa 780x780mm Marco 800x800mm Altura Marco 45mm de COFUNCO.
