# Registro acera con marco hidráulico DRH B125 Tapa 290x290mm

- Propiedad del archivo: CONSTRUNARIO
- Formato: FIEBDC-3/2012
- Programa: Construnario Versión 3.20
- Fecha de los precios: 25/09/2015
- Divisa: EUR

**COF-3188** u Registro acera con marco hidráulico DRH B125 Tapa 290x290mm
Registro acera con marco hidráulico modelo DRH B125 Tapa 290x290mm Marco 340x340mm Altura Marco 30mm de CONFUCO.
