# Registro acera con marco hidráulico DRH B125 Tapa 780x780mm

- Propiedad del archivo: CONSTRUNARIO
- Formato: FIEBDC-3/2012
- Programa: Construnario Versión 3.20
- Fecha de los precios: 25/09/2015
- Divisa: EUR

**COF-3139** u Registro acera con marco hidráulico DRH B125 Tapa 780x780mm
Registro acera con marco hidráulico modelo DRH B125 Tapa 780x780mm Marco 805x805mm Altura Marco 45mm de CONFUCO.
