# Registro acera articulado PAS B125 Tapa 645mm Marco 800mm

- Propiedad del archivo: CONSTRUNARIO
- Formato: FIEBDC-3/2012
- Programa: Construnario VersiĆ³n 3.20
- Fecha de los precios: 25/09/2015
- Divisa: EUR

**COF-1175** u Registro acera articulado PAS B125 Tapa 645mm Marco 800mm
Registro de acera articulado modelo PAS B125 Tapa 645mm Marco 800mm Altura Marco 50mm de COFUNCO.
