# Registro semi-articulado con marco hidráulico LLUM B125 Tapa 356x338mm

- Propiedad del archivo: CONSTRUNARIO
- Formato: FIEBDC-3/2012
- Programa: Construnario Versión 3.20
- Fecha de los precios: 25/09/2015
- Divisa: EUR

**COF-3195** u Registro semi-articulado con marco hidráulico LLUM B125 Tapa 356x338mm
Registro semi-articulado con marco hidráulico modelo LLUM B125 Tapa 356x338mm Marco 371x353mm de COFUNCO.
