# Registro semi-articulado con marco hidráulico LLUM B125 Tapa 456x438mm

- Propiedad del archivo: CONSTRUNARIO
- Formato: FIEBDC-3/2012
- Programa: Construnario Versión 3.20
- Fecha de los precios: 25/09/2015
- Divisa: EUR

**COF-3196** u Registro semi-articulado con marco hidráulico LLUM B125 Tapa 456x438mm
Registro semi-articulado con marco hidráulico modelo LLUM B125 Tapa 456x438mm Marco 472x454mm de COFUNCO.
