# Registro acera articulada TROTTOIR B125 Tapa Ø199mm

- Propiedad del archivo: CONSTRUNARIO
- Formato: FIEBDC-3/2012
- Programa: Construnario Versión 3.20
- Fecha de los precios: 25/09/2015
- Divisa: EUR

**COF-2133** u Registro acera articulada TROTTOIR B125 Tapa Ø199mm
Registro acera articulada modelo TROTTOIR B125 Tapa Ø199mm Marco 317x317mm Altura Marco 29mm de COFUNCO.
