# Registro calzada articulado junta y cierre elástico - Tapa Ø840mm

- Propiedad del archivo: CONSTRUNARIO
- Formato: FIEBDC-3/2012
- Programa: Construnario Versión 3.20
- Fecha de los precios: 16/09/2016
- Divisa: EUR

**COF-1108-08** u Registro calzada articulado junta y cierre elástico - Tapa Ø840mm
Registro calzada articulado junta y cierre elástico modelo RETEL D400 Tapa Ø840mm Marco 1000x920mm Altura Marco 112mm de COFUNCO.
