# Registro triangular telecomunicaciones - 2 triang. Marco 870x870mm

- Propiedad del archivo: CONSTRUNARIO
- Formato: FIEBDC-3/2012
- Programa: Construnario VersiĆ³n 3.20
- Fecha de los precios: 16/09/2016
- Divisa: EUR

**COF-10101** u Registro triangular telecomunicaciones - 2 triang. Marco 870x870mm
Registro triangular telecomunicaciones modelo RETEL D400 2 Tapas triangulares Marco 870x870mm Altura Marco 100mm de COFUNCO.
