# Registro triangular homologado por Telefónica B125 Tapa 2 triang. Marco 945x845mm

- Propiedad del archivo: CONSTRUNARIO
- Formato: FIEBDC-3/2012
- Programa: Construnario Versión 3.20
- Fecha de los precios: 16/09/2016
- Divisa: EUR

**COF-10109** u Registro triangular homologado por Telefónica B125 Tapa 2 triang. Marco 945x845mm
Registro triangular homologado por Telefónica modelo B125 Tapa 2 triangulares Marco 945x845mm Altura Marco 80mm de COFUNCO. Registro diseñados y fabricados según especificaciones técnicas de la Compañía Nacional de Telefónica. Tapas triangulares articuladas. Articulación hasta 110º, con bloqueo contra caídas accidentales y extracción a 90º. Dispositivo de cierre con salida según especificación del operador. Llave de maniobra de acero con gancho para facilitar su apertura. Superficie con grabado antideslizante. Diseño de apoyos para evitar ruidos. Optimización de la holgura entre tapas. Revestida con tratamiento epoxi-poliéster de un grueso mínimo de 100 micras exenta de disolventes según Directiva 1999/13/CE. Opcionales: 10107-LL01 LLave con cabezal especial para apertura del cierre.
