# Registro rectangular telecomunicaciones - Tapa 720x620mm

- Propiedad del archivo: CONSTRUNARIO
- Formato: FIEBDC-3/2012
- Programa: Construnario VersiĆ³n 3.20
- Fecha de los precios: 16/09/2016
- Divisa: EUR

**COF-3160_3172** u Registro rectangular telecomunicaciones - Tapa 720x620mm
Registro rectangular telecomunicaciones modelo RETEL D400 Tapa 720x620mm Marco 750x650mm Altura Marco 60mm de COFUNCO.
