# Registro rectangular homologado por Telefónica DM B125 Tapa 896x580mm

- Propiedad del archivo: CONSTRUNARIO
- Formato: FIEBDC-3/2012
- Programa: Construnario Versión 3.20
- Fecha de los precios: 16/09/2016
- Divisa: EUR

**COF-4124** u Registro rectangular homologado por Telefónica DM B125 Tapa 896x580mm
Registro rectangular homologado por Telefónica modelo DM B125 Tapa 896x580mm Marco 1020x595mm Altura Marco 60 de CONFUCO. Conjunto rectangular para arqueta DM formado por tapa de fundición y marco de acero galvanizado. Equipado con sistema de articulación y bloqueo de seguridad anti caída accidental. Equipado con cierre protegido por pestaña unida a sistema elástico de retirada y retorno automático. Superficie antideslizante para evitar accidentes peatonales. Revestida con tratamiento epoxi-poliéster de un grueso mínimo de 100 micras exenta de disolventes según Directiva 1999/13/CE. Posibilidad de personalización. Registro diseñado y fabricado según especificaciones técnicas de la Compañía Nacional de Telefónica. Opcionales: 4124-LL01 Llave con cabezal especial para apertura del cierre.
