# Registro triangular para telecomunicaciones - Tapa 840x380mm

- Propiedad del archivo: CONSTRUNARIO
- Formato: FIEBDC-3/2012
- Programa: Construnario VersiĆ³n 3.20
- Fecha de los precios: 16/09/2016
- Divisa: EUR

**COF-4115** u Registro triangular para telecomunicaciones - Tapa 840x380mm
Registro triangular para telecomunicaciones modelo RETEL B125 Tapa 840x380mm Marco 930x850mm Altura Marco 50mm de COFUNCO.
