# Registro acera y calzada homologado por -Tapa Ø720mm

- Propiedad del archivo: CONSTRUNARIO
- Formato: FIEBDC-3/2012
- Programa: Construnario Versión 3.20
- Fecha de los precios: 16/09/2016
- Divisa: EUR

**COF-1152-BZ** u Registro acera y calzada homologado por -Tapa Ø720mm
Registro acera y calzada homologado por UNELCO modelo B125 Tapa Ø720mm Marco Ø1000mm Altura Marco 150mm de COFUNCO.
