# Registro calzada homologado por -Tapa Ø645mm

- Propiedad del archivo: CONSTRUNARIO
- Formato: FIEBDC-3/2012
- Programa: Construnario Versión 3.20
- Fecha de los precios: 16/09/2016
- Divisa: EUR

**COF-1164-TM3** u Registro calzada homologado por -Tapa Ø645mm
Registro calzada homologado por IBERDROLA modelo D400 Tapa Ø645mm Marco Ø850mm Altura Marco 100mm de COFUNCO.
