# Bolardos de fundición pilonas Altura 870mm Base 200x200mm

- Propiedad del archivo: CONSTRUNARIO
- Formato: FIEBDC-3/2012
- Programa: Construnario Versión 3.20
- Fecha de los precios: 25/09/2015
- Divisa: EUR

**COF-8217** u Bolardos de fundición pilonas Altura 870mm Base 200x200mm
Bolardos de fundición modelo PILONAS Altura 870mm Base 200x200mm 4 taladros de 22mm de COFUNCO.
