# Bolardos de fundición pilonas Altura 650+200mm Base Ø140mm

- Propiedad del archivo: CONSTRUNARIO
- Formato: FIEBDC-3/2012
- Programa: Construnario Versión 3.20
- Fecha de los precios: 25/09/2015
- Divisa: EUR

**COF-8226** u Bolardos de fundición pilonas Altura 650+200mm Base Ø140mm
Bolardos de fundición modelo PILONAS Altura 650x200mm Base Ø140mm con tubo de anclaje de COFUNCO.
