# Bolardos de fundición pilonas Altura 505+300mm Base Ø110mm

- Propiedad del archivo: CONSTRUNARIO
- Formato: FIEBDC-3/2012
- Programa: Construnario Versión 3.20
- Fecha de los precios: 25/09/2015
- Divisa: EUR

**COF-8117** u Bolardos de fundición pilonas Altura 505+300mm Base Ø110mm
Bolardos de fundición modelo PILONAS Altura 505+300mm Base Ø110mm con tubo de anclaje de COFUNCO.
