# Bolardos de fundición pilonas Altura 1000+250mm Base 82mm

- Propiedad del archivo: CONSTRUNARIO
- Formato: FIEBDC-3/2012
- Programa: Construnario Versión 3.20
- Fecha de los precios: 25/09/2015
- Divisa: EUR

**COF-8120** u Bolardos de fundición pilonas Altura 1000+250mm Base 82mm
Bolardos de fundición modelo PILONAS Altura 1000+250mm Base 82mm con tubo de anclaje de COFUNCO.
