# FichetBat 60.2 - Puertas Cortafuego pivotantes opacas (EI2_60) - 2 Hojas - Ancho/Alto máx.: 2400x2800 mm

- Propiedad del archivo: CONSTRUNARIO
- Formato: FIEBDC-3/2012
- Programa: Construnario Versión 3.51
- Fecha de los precios: 26/05/2023
- Divisa: EUR

**FichetBat_60_2** u FichetBat 60.2 - Puertas Cortafuego pivotantes opacas (EI2_60) - 2 Hojas - Ancho/Alto máx.: 2400x2800 mm
Las puertas cortafuego pivotantes FichetBat son un producto de tecnología propia. A lo largo del tiempo y experiencia, se han ido desarrollando y cubriendo las distintas necesidades de protección, compaginando estética y calidad. Según la función a que estén destinadas, pueden equiparse con accesorios tales como barras antipánico, cierrapuertas, cerraduras eléctricas, controles de acceso... Hojas y Marco Las hojas están constituidas por dos chapas de acero electrocincado, plegadas en los bordes para su ensamblado. Los marcos son autoportantes, por lo que pueden montarse y posteriormente colgarse las hojas evitándose de esta forma que las mismas sufran desperfectos. Igualmente no precisan precerco ya que el marco también es premarco (precerco), lo cual reporta un ahorro de costes importante. El pivotaje entre hoja y marco se consigue mediante bisagras con marcado CE, según norma en 1935:2002. Aislamiento Térmico y Estanqueidad El Código Técnico de la Edificación (CTE) define la manera de denominar a las puertas Cortafuego según su clasificación en el laboratorio EI2, siendo E la integridad del elemento constructivo e I el aislamiento o capacidad de soportar la exposición al fuego. Las puertas FichetBat pueden alcanzar un nivel EI2 desde 60 minutos hasta 120 minutos, gracias a que cuentan con una combinación de aislante mineral y una junta de material intumescente, que en caso de incendio, con la elevación de la temperatura, se expande, llenando la holgura entre el cerco y la hoja, sellando así el paso de los humos y de los gases de combustión. Normativa de Referencia Las normas sobre compartimentación, legisladas por el Estado Español, están contenidas en el Código Técnico de la Edificación (R. D. 314/2006) y en Reglamento de Seguridad Contra Incendios en Establecimientos Industriales (R. D. 2267/2004). Todas las puertas cortafuegos de Gunnebo cumplen las exigencias en la Norma UNE EN 1634-1 “Ensayo de Resistencia al fuego de puertas y otros elementos de cierre de huecos”, mediante el correspondiente ensayo realizado en laboratorios acreditados para este tipo de ensayos por ENAC. El cumplimiento de esta normativa garantiza la máxima seguridad y resistencia de nuestros productos.
