# Multímetro digital inalámbrico 3000 FC

- Propiedad del archivo: CONSTRUNARIO
- Formato: FIEBDC-3/2012
- Programa: Construnario Versión 3.30
- Fecha de los precios: 05/10/2015
- Divisa: EUR

**FLK-3000 FC** u Multímetro digital inalámbrico 3000 FC
El medidor inalámbrico Fluke 3000 de la serie FC con aplicación Fluke Connect® está totalmente equipado para realizar las mediciones convenientes y solucionar los problemas de medición. - Mediciones de tensión de CA y CC hasta 1.000 V - Corriente CA y CC con una resolución de 0,01 mA - Mediciones de frecuencia y capacitancia, prueba de diodos, resistencia y continuidad - Registro de mínimos y máximos - CAT III 1.000 V, Cat IV 600 V; IP54 Además, los módulos Fluke Connect con capacidad inalámbrica miden la temperatura y tensiones de CA, CC y CA+CC, cuyos datos se muestran en el multímetro inalámbrico Fluke 3000 FC de la serie FC. Elija una pinza estándar o flexible para medir la corriente CA. Combine los módulos para que se adapten a sus necesidades específicas de medición. Examine la medición primaria en la pantalla principal y de hasta tres módulos en cualquier módulo. Los módulos están disponibles por separado o como parte de los kits Fluke Connect.
