# Módulo inalámbrico de tensión CA Fluke v3000 FC

- Propiedad del archivo: CONSTRUNARIO
- Formato: FIEBDC-3/2012
- Programa: Construnario Versión 3.30
- Fecha de los precios: 05/10/2015
- Divisa: EUR

**FLK-V3000 FC** u Módulo inalámbrico de tensión CA Fluke v3000 FC
El módulo inalámbrico de tensión de CA Fluke v3000 FC es un medidor de tensión de CA completamente funcional que transmite las mediciones de forma inalámbrica a las unidades compatibles con Fluke Connect® que se enumeran a continuación: - Multímetro Digital Fluke 3000 FC - Cámara de infrarrojos Fluke Ti200/300/400 - Conexión a PC a través del adaptador pc3000 FC opcional con aplicación para móviles Fluke Connect El módulo de tensión de CA inalámbrico Fluke v3000 FC le permite: - Realizar mediciones de hasta 1000 V CA de verdadero valor eficaz - Utilizar el dispositivo como medidor independiente o como parte del sistema - Utilizar la función de registro para guardar hasta 65.000 lecturas
