# Multímetro Fluke 289

- Propiedad del archivo: CONSTRUNARIO
- Formato: FIEBDC-3/2012
- Programa: Construnario Versión 3.30
- Fecha de los precios: 05/10/2015
- Divisa: EUR

**Fluke 289** u Multímetro Fluke 289
Los modelos Fluke 289 y 287 están especialmente diseñados como multímetros industriales de alto rendimiento para el registro de datos. Gracias al gran tamaño de la pantalla, el registro de datos y la visualización gráfica de los mismos le resultarán tareas mucho más sencillas. Podrá resolver los problemas con más rapidez y minimizará los tiempos de inactividad, a la vez que trabaja en distintas ubicaciones a la vez. - Gran pantalla (1/4 VGA) de matriz de puntos de 320 x 240 con 50.000 cuentas de resolución - Función de registro con TrendCapture para visualizar fácilmente los datos registrados - Varias lecturas por pantalla que le proporcionarán más información de un solo vistazo - Botón de información “i” para obtener ayuda de forma sencilla - Conexión a PC para una sencilla transferencia de datos Además, el Fluke 289 le ofrece: - Filtro paso bajo para medidas en variadores de velocidad - LoZ: función de baja impedancia para evitar las lecturas falsas producto de la “tensión fantasma” - Rango de 50 O para bobinados de motor y medida de continuidad
