# Multímetro con pantalla extraíble 233

- Propiedad del archivo: CONSTRUNARIO
- Formato: FIEBDC-3/2012
- Programa: Construnario Versión 3.30
- Fecha de los precios: 05/10/2015
- Divisa: EUR

**Fluke 233** u Multímetro con pantalla extraíble 233
El multímetro digital con pantalla extraíble Fluke 233 le permite estar en dos sitios a la vez. La pantalla extraíble soluciona de raíz los problemas asociados a sujetar el multímetro y los cables de prueba a la vez para realizar la medida, realizar medidas en lugares de difícil acceso, o tomar medidas en máquinas o paneles separados físicamente del interruptor limitador o de aislamiento. La tecnología inalámbrica permite separar la pantalla hasta 10 metros del punto de medida. Asimismo, el Fluke 233 está diseñado para trabajar en zonas donde el operario no puede acercarse al punto de medida activo, como salas limpias o áreas peligrosas.
