# Multímetro digital Fluke 116

- Propiedad del archivo: CONSTRUNARIO
- Formato: FIEBDC-3/2012
- Programa: Construnario Versión 3.30
- Fecha de los precios: 05/10/2015
- Divisa: EUR

**Fluke 116** u Multímetro digital Fluke 116
Multímetro Fluke 116 con medida de temperatura y microamperios El modelo 116 está diseñado para los técnicos de sistemas de calefacción, ventilación y aire acondicionado. Permite medir temperatura y rangos de corriente en microamperios para una rápida localización de las averías en este tipo de sistemas.
