# Multímetro digital Fluke 114

- Propiedad del archivo: CONSTRUNARIO
- Formato: FIEBDC-3/2012
- Programa: Construnario Versión 3.30
- Fecha de los precios: 05/10/2015
- Divisa: EUR

**Fluke 114** u Multímetro digital Fluke 114
Multímetro Fluke 114 para aplicaciones eléctricas. El modelo 114 es la herramienta ideal para la localización de averías eléctricas con sencillas pruebas “pasa/no pasa” en la comprobación de instalaciones domésticas y comerciales. Comprende todas las funciones básicas de estos instrumentos, además de una función especial para evitar las lecturas falsas producto de las “tensiones fantasma”.
