# Multímetro para aplicaciones industriales Fluke 27-II

- Propiedad del archivo: CONSTRUNARIO
- Formato: FIEBDC-3/2012
- Programa: Construnario Versión 3.30
- Fecha de los precios: 05/10/2015
- Divisa: EUR

**Fluke 27 II** u Multímetro para aplicaciones industriales Fluke 27-II
Los multímetros digitales Fluke 27 II y 28 II definen un nuevo estándar para trabajar en condiciones extremas, a la vez que ofrecen la funcionalidad y precisión necesarias para resolver la mayoría de los problemas eléctricos. Ambos multímetros cuentan con homologación IP 67 (a prueba de agua y de polvo), un amplio rango de temperatura de funcionamiento de -15 °C a +55 °C y pueden operar con una humedad relativa del 95%; asimismo, soportan una caída desde 3 metros de altura. Estos multímetros resisten transitorios de tensión superiores a los 8.000 V provocados por conmutación de cargas y fallos en circuitos industriales, y cumplen con la segunda revisión de los estándares de seguridad eléctrica IEC y ANSI. Además, el modelo 28 II integra una nueva tecnología que le permite realizar medidas precisas de tensión y frecuencia en variadores de velocidad y en otros equipos con gran cantidad de ruido eléctrico. Los nuevos multímetros de la Serie 20 de Fluke están diseñados para trabajar en los entornos más exigentes.
