# Multímetro digital 77IV

- Propiedad del archivo: CONSTRUNARIO
- Formato: FIEBDC-3/2012
- Programa: Construnario Versión 3.30
- Fecha de los precios: 05/10/2015
- Divisa: EUR

**Fluke 77 IV** u Multímetro digital 77IV
El multímetro digital 77IV reúne todas las funciones necesarias para solucionar la mayoría de los problemas en circuitos eléctricos y electrónicos. Este multímetro fácil de usar incorpora mejoras significativas respecto a la Serie 70 original de Fluke, como por ejemplo un mayor número de funciones de medida, conformidad con las últimas normas de seguridad y una pantalla mucho más grande que facilita la visualización de los parámetros medidos.
