# Multímetro para automoción 88V

- Propiedad del archivo: CONSTRUNARIO
- Formato: FIEBDC-3/2012
- Programa: Construnario Versión 3.30
- Fecha de los precios: 05/10/2015
- Divisa: EUR

**Fluke 88V_A** u Multímetro para automoción 88V
El multímetro es quizá el instrumento más importante para localizar averías en los sistemas eléctricos de vehículos. Los modelos más básicos miden la tensión, la corriente y la resistencia, mientras que el multímetro para automoción Fluke 88V cuentan con funciones para la comprobación de valores como la frecuencia, el ciclo de trabajo y los diodos, así como para medidas de temperatura, presión y vacío.
