# Módulo inalámbrico de corriente CA a3001 FC iFlex™

- Propiedad del archivo: CONSTRUNARIO
- Formato: FIEBDC-3/2012
- Programa: Construnario Versión 3.30
- Fecha de los precios: 05/10/2015
- Divisa: EUR

**FLK-a3001 FC** u Módulo inalámbrico de corriente CA a3001 FC iFlex™
Un módulo de corriente CA de verdadero valor eficaz que transmite las medidas de manera inalámbrica a otras unidades principales compatibles con Fluke Connect™. El módulo de corriente inalámbrico iFlex™ le permite medir conductores de difícil acceso o trabajar en espacios estrechos, además de facilitar el acceso a los cables. Entre las características principales del a3001FC destacan: • Medida de hasta 2500 A CA • Función de registro que realiza y almacena hasta 65.000 lecturas • Se puede usar como medidor independiente o como parte de un sistema • Función de corriente de arranque (inrush)
