# Módulo inalámbrico de corriente AC/DC Fluke a3002 FC

- Propiedad del archivo: CONSTRUNARIO
- Formato: FIEBDC-3/2012
- Programa: Construnario Versión 3.30
- Fecha de los precios: 05/10/2015
- Divisa: EUR

**FLK-a3002 FC** u Módulo inalámbrico de corriente AC/DC Fluke a3002 FC
Diseñado para uso con las pinzas amperimétricas de CA/CC i410 o i1010 (no incluidas en el módulo). Un módulo de corriente de CA/CC que transmite las medidas de manera inalámbrica desde la pinza i410 o i1010 a otras unidades principales compatibles con Fluke Connect™. Entre las características principales del a3002FC destacan: • Medida de hasta 400 A CA o 400 A CC con i410 (se vende por separado) • Medida de hasta 600 A CA o 1.000 A CC con i1010 (se vende por separado) • Se puede usar como medidor independiente o como parte de un sistema • Función de registro que realiza y almacena hasta 65.000 lecturas
