# Pinza amperimétrica de verdadero valor eficaz 324

- Propiedad del archivo: CONSTRUNARIO
- Formato: FIEBDC-3/2012
- Programa: Construnario Versión 3.30
- Fecha de los precios: 06/10/2015
- Divisa: EUR

**Fluke 324** u Pinza amperimétrica de verdadero valor eficaz 324
Funciones de medición: - Medición de corriente CA de 400 A. - Medida de tensión CA y CC de 600 V. - Corriente y tensión CA de verdadero valor eficaz para medidas precisas en señales no lineales. - Medición de resistencia de hasta 4 k? con detección de continuidad. - Mediciones de temperatura y capacitancia. Características: - Diseño delgado y ergonómico. - Pantalla grande y retroiluminada de fácil lectura. - Clasificación de seguridad CAT IV 300V/CAT III 600 V. - Botón de retención. - Garantía de dos años. - Estuche de transporte flexible.
