# Pinza amperimétrica de verdadero valor eficaz con pantalla extraíble y tecnología iFlex™

- Propiedad del archivo: CONSTRUNARIO
- Formato: FIEBDC-3/2012
- Programa: Construnario Versión 3.30
- Fecha de los precios: 06/10/2015
- Divisa: EUR

**Fluke 381** u Pinza amperimétrica de verdadero valor eficaz con pantalla extraíble y tecnología iFlex™
La pinza amperimétrica Fluke 381 combina la flexibilidad de iFlex con la capacidad de lectura remota para proporcionar lo último en innovación y seguridad. La pantalla extraíble lee las medidas a una distancia de hasta 10 metros. - Sonda de corriente flexible iFlex incluida con una circunferencia de 45 cm (18 pulg). - Medida de corriente CA de 2.500 A con iFlex. - Medida de corriente CA y CC de 1.000 A con mordaza fija. - Medida de tensión de CA y CC de 1.000 V. - Medida de frecuencia de hasta 500 Hz. - Medida de resistencia de 60 kO. - Valores de mínimo, máximo y promedio, y registro de la corriente de entrada. - CAT IV 600 V, CAT III 1000 V. - Tres años de garantía.
