# Pinza amperimétrica CA de verdadero valor eficaz 365

- Propiedad del archivo: CONSTRUNARIO
- Formato: FIEBDC-3/2012
- Programa: Construnario Versión 3.30
- Fecha de los precios: 06/10/2015
- Divisa: EUR

**Fluke 365** u Pinza amperimétrica CA de verdadero valor eficaz 365
La pinza amperimétrica Fluke 365 ofrece una pequeña mordaza extraíble, (con bobinado de 120 cm) que facilita la lectura de medidas en espacios reducidos o áreas de difícil acceso. - Medida de corriente CA y CC de 200 A. - Medida de tensión CA y CC de 600 V. - Medida de resistencia de 6.000 O. - Linterna integrada. - Pantalla retroiluminada de gran tamaño y fácil lectura. - Tres años de garantía.
