# Pinza amperimétrica CA/CC de verdadero valor eficaz 375

- Propiedad del archivo: CONSTRUNARIO
- Formato: FIEBDC-3/2012
- Programa: Construnario Versión 3.30
- Fecha de los precios: 06/10/2015
- Divisa: EUR

**Fluke 375** u Pinza amperimétrica CA/CC de verdadero valor eficaz 375
- La sonda de corriente flexible iFlex amplía el rango de medida a 2.500 A de CA a la vez que proporciona una mayor flexibilidad de visualización, la posibilidad de medir en conductores con formas irregulares y un acceso a los cables mejorado. - CAT IV 600 V, CAT III 1000 V. - Corriente y tensión CA de verdadero valor eficaz para medidas precisas en señales no lineales. - Rango de medida de 500 mV CC para la conexión con otros accesorios. - El filtro paso bajo integrado y el procesamiento de señales avanzado permiten su uso en entornos con gran ruido eléctrico, proporcionando lecturas estables. - Se utiliza la tecnología propiedad de Fluke para la medida de la corriente de arranque con un filtro de ruido de forma que se captura la corriente de arranque del motor exactamente como la percibe la protección del circuito. - Su diseño ergonómico se adapta a la mano y la puede utilizar incluso si lleva un equipo de protección personal. - Su gran pantalla, con retroiluminación y de fácil lectura establece automáticamente el rango de medida correcto, para que no sea necesario cambiar de posición el selector mientras se realiza la medida. - Tres años de garantía. - Estuche de transporte flexible.
