# Pinza amperimétrica CA/CC de verdadero valor eficaz 373

- Propiedad del archivo: CONSTRUNARIO
- Formato: FIEBDC-3/2012
- Programa: Construnario Versión 3.30
- Fecha de los precios: 06/10/2015
- Divisa: EUR

**Fluke 373** u Pinza amperimétrica CA/CC de verdadero valor eficaz 373
- Medida de corriente CA de 600 A con mordaza fija. - Medida de tensión CA y CC de 600 V. - El procesamiento de señales avanzado permite su uso en entornos eléctricos con ruido a la vez que proporciona lecturas estables. - CAT IV 300 V, CAT III 600 V. - Corriente y tensión CA de verdadero valor eficaz para medidas precisas en señales no lineales. - Su gran pantalla, con retroiluminación y de fácil lectura establece automáticamente el rango de medida correcto, para que no sea necesario cambiar de posición el selector mientras se realiza la medida. - Tres años de garantía. - Estuche de transporte flexible.
