# Pinzas amperimétricas de verdadero valor eficaz CA/CC, 2.000 A

- Propiedad del archivo: CONSTRUNARIO
- Formato: FIEBDC-3/2012
- Programa: Construnario Versión 3.30
- Fecha de los precios: 06/10/2015
- Divisa: EUR

**Fluke 355** u Pinzas amperimétricas de verdadero valor eficaz CA/CC, 2.000 A
- Tratamiento fiable de una amplia gama de aplicaciones de alta corriente con verdadero valor eficaz CA + CC de 2.000 A, 1.400 A CA y 2.000 A CC. - Gran capacidad de mordaza de 58 mm (2,3 pulg.), adecuada para conductores múltiples o grandes. - Clasificación CAT IV 600 V, CAT III 1.000 V que ofrece una mayor protección al usuario. - Medida de corriente de arranque (in-rush) para capturar sobrecorrientes de "activación" con precisión y repetibilidad. - Medidas de alta tensión de verdadero valor eficaz de 1.000 V CA o CC, 600 V CA y 1.000 V CC que permiten al usuario realizar diversas pruebas con sólo una herramienta (sólo 355). - Resistencia a 400 K-ohmios unida a una señal acústica de continuidad que ofrece la comodidad de un multímetro en unas pinzas amperimétricas. - Medida precisa de la frecuencia hasta 1 kHz para una óptima detección y resolución de problemas. - Rápido análisis de las lecturas con las funciones de mínimo, máximo y promedio. - Gran pantalla con retroiluminación que facilita la visibilidad en áreas poco iluminadas. - Función de retención de valores en pantalla que permite capturar las lecturas incluso si no se puede ver la pantalla. - Filtro paso bajo que suaviza las cargas con ruido y estabiliza las lecturas.
