# Pinza amperimétrica para la comprobación de corrientes de fuga 360

- Propiedad del archivo: CONSTRUNARIO
- Formato: FIEBDC-3/2012
- Programa: Construnario Versión 3.30
- Fecha de los precios: 06/10/2015
- Divisa: EUR

**Fluke 360** u Pinza amperimétrica para la comprobación de corrientes de fuga 360
- Medida de la corriente de fuga con un rango de 3 mA y una resolución de 1 µA, para un control exhaustivo del desgaste del aislamiento. - Amplio rango de medidas, desde 1 µA hasta 60 A, para cubrir las necesidades de todas las instalaciones. - Filtrado y apantallamiento avanzado para garantizar resultados exactos a la hora de medir en las cercanías de otros conductores. - La robustez de la pinza permite realizar hasta 50.000 operaciones, un extra de resistencia que alarga su vida útil. - Fácil de llevar, el comprobador de corriente de fuga tiene un tamaño de bolsillo y una amplia mordaza de 40 mm. - Útil botón de retención de valores en pantalla para poder capturar lecturas de corriente de fuga en lugares poco accesibles. - La función de desactivación automática con zumbador de advertencia ahorra batería. - Conformidad con las normas IEC1010 y EMC para tomar medidas fiables. - Cumple con los requisitos de todas las clases de aplicaciones y de rendimiento de las normas de seguridad VDE0404-4 y VDE0702 para medida de corriente de fuga y corriente diferencial en aparatos eléctricos.
