# Comprobador de tensión/continuidad con carga conmutable

- Propiedad del archivo: CONSTRUNARIO
- Formato: FIEBDC-3/2012
- Programa: Construnario Versión 3.30
- Fecha de los precios: 06/10/2015
- Divisa: EUR

**Fluke T110** u Comprobador de tensión/continuidad con carga conmutable
Los comprobadores de tensión y continuidad de dos polos de Fluke han sido diseñados para adaptarse a su forma de trabajar. Ofrecen la mejor combinación de seguridad, facilidad de uso y velocidad de respuesta que existe en el mercado. - Categorías de seguridad CAT IV 600 V y CAT III 690 V (T110, T130 y T150) La gama de comprobadores de tensión de Fluke cumple con la actual normativa europea de seguridad, la EN 61243-3: 2010. Además de ser la más reciente, es también la más adecuada para este tipo de dispositivos. (CAT III 600 V y CAT II 690 V para el T90). - Cuatro formas distintas de detectar la tensión CA/CC: un indicador LED nítido y visible al instante, una representación digital del valor medido, una prueba de continuidad audible y un sistema de vibración que proporciona una respuesta táctil (indicador de vibración en los modelos T110, T130 y T150). - Escala graduada e indicadores con retroiluminación. - La vibración proporciona una respuesta táctil (T110, T130 y T150). - Función de activación y desactivación de sonido para zonas silenciosas. - Indicador de batería baja. - Detecta la tensión hasta con las baterías descargadas. - Acoplamiento mejorado de la sonda para un almacenamiento seguro. - Indicador de rotación de fases para sistemas trifásicos. - Funcionalidad RCD. - Los controles de dos botones permiten obtener más corriente del circuito que se está comprobando y disparar intencionadamente los dispositivos de corriente residual (RCD). - Retención de la pantalla (T130 y T150). - Linterna eléctrica integrada (T110, T130 y T150). - La tensión monofásica permite identificar con rapidez los conductores activos - Puntas encajables, protector para las puntas de prueba y accesorio de almacenamiento. - Protector para las puntas de prueba y accesorio de almacenamiento. - El protector para puntas resulta de gran utilidad a la hora de abrir tomas de seguridad eléctricas del Reino Unido. - Pruebas de resistencia de hasta 1.999 ohmios (T150). - El sistema de aislamiento WearGuard™ muestra los daños de los cables de prueba.
