# Comprobador de tensión, continuidad y corriente de 1000 V Fluke T5-1000

- Propiedad del archivo: CONSTRUNARIO
- Formato: FIEBDC-3/2012
- Programa: Construnario Versión 3.30
- Fecha de los precios: 06/10/2015
- Divisa: EUR

**Fluke T5-1000** u Comprobador de tensión, continuidad y corriente de 1000 V Fluke T5-1000
- Miden automáticamente la tensión CA o CC con resolución digital precisa. - Muestra resistencias de hasta 1.000 O. - Mediciones fáciles y precisas de corrientes con OpenJaw™. - Señal acústica de continuidad. - Diseño compacto con lugar de almacenamiento para la sonda. - Diseño resistente capaz de soportar caídas desde tres metros. - Los extremos de las puntas de prueba extraíbles SlimReach™ están personalizados para adaptarse a los estándares eléctricos de los distintos países. - Las puntas de prueba aceptan pinzas de prueba accesorias de Fluke. - Modelos disponibles de 600 y 1.000 V. - Puede permanecer conectado mucho más tiempo que los comprobadores de solenoide - Modo de desconexión automática para ahorrar batería. - La funda opcional se sujeta al cinturón y permite llevar los cables perfectamente recogidos. Homologación de seguridad - Todas las entradas del T5-600 y del T5-1000 están protegidas de acuerdo con las clasificaciones EN61010-1 CAT III 600 V y EN61010-1 1000 V CAT III respectivamente.
