# LVD2 Volt Light Linterna/ detector de tensión

- Propiedad del archivo: CONSTRUNARIO
- Formato: FIEBDC-3/2012
- Programa: Construnario Versión 3.30
- Fecha de los precios: 06/10/2015
- Divisa: EUR

**LVD2** u LVD2 Volt Light Linterna/ detector de tensión
Combina en un único instrumento un detector de tensión y una linterna con una luz brillante, todo ello con un práctico diseño estilo “bolígrafo”. - Doble sensibilidad. - Detecta tensiones desde 90 V a 600 V CA. - La luz azul indica proximidad a la fuente de energía. - La luz roja indica que está sobre la fuente de energía. - Seguridad CAT IV 600 V.
