# LVD1 Volt Light Linterna/ detector de tensión

- Propiedad del archivo: CONSTRUNARIO
- Formato: FIEBDC-3/2012
- Programa: Construnario Versión 3.30
- Fecha de los precios: 06/10/2015
- Divisa: EUR

**LVD1** u LVD1 Volt Light Linterna/ detector de tensión
Detector de tensión de dos niveles - Detecta tensiones entre 40 V CA y 300 V CA. - La luz azul indica proximidad a la fuente de energía. - La luz roja indica que está sobre la fuente de energía. - Incluye una polivalente pinza para sujetar la linterna al bolsillo, a un casco o gorra o incluso a la puerta de un cuadro eléctrico.
