# FLK2AC/200-1.000V, dtector de VCA 200-1.000V

- Propiedad del archivo: CONSTRUNARIO
- Formato: FIEBDC-3/2012
- Programa: Construnario Versión 3.30
- Fecha de los precios: 06/10/2015
- Divisa: EUR

**FLK2AC_90-1000V** u FLK2AC/200-1.000V, dtector de VCA 200-1.000V
- Detecta tensión de 200 a 1.000 V CA, con lo que satisface una amplia variedad de necesidades domésticas, comerciales e industriales. - ¡NUEVO! La función de encendido constante, que emplea un sistema de circuitos de baja potencia, contribuye a aumentar la duración de la batería y hace que el 2AC esté siempre listo. - ¡NUEVO! Con la nueva función de control de la batería se garantiza que la batería está en perfecto estado*. - Categoría IV: Cumple con la normativa de seguridad CAT IV 1.000 V, con lo que la protección del usuario es la mejor en su gama. - El diseño de pinza integrada reduce el tamaño y permite guardar el instrumento en un bolsillo. - Cuenta con 2 baterías AAA (incluidas). - Robustez y fiabilidad de Fluke. - Dos años de garantía.
