# Detector de tensión Fluke 1AC II VoltAlert™

- Propiedad del archivo: CONSTRUNARIO
- Formato: FIEBDC-3/2012
- Programa: Construnario Versión 3.30
- Fecha de los precios: 06/10/2015
- Divisa: EUR

**Fluke 1AC A1 II** u Detector de tensión Fluke 1AC II VoltAlert™
El detector de tensión CA VoltAlert de Fluke es muy fácil de utilizar, sólo hay que acercar la punta a un terminal, toma o cable. Si la punta cambia a color rojo y la unidad emite un sonido, se advierte de la presencia de tensión en la línea. - Comprueba continuamente la batería y el correcto funcionamiento con una indicación visual de doble flash a intervalos regulares. - Máxima categoría de seguridad: CAT IV 1000 V - Detecta la tensión sin contacto
