# Indicador de rotación de fases Fluke 9040

- Propiedad del archivo: CONSTRUNARIO
- Formato: FIEBDC-3/2012
- Programa: Construnario Versión 3.30
- Fecha de los precios: 06/10/2015
- Divisa: EUR

**Fluke 9040** u Indicador de rotación de fases Fluke 9040
El Fluke 9040 comprueba eficazmente la rotación de fases en todas las áreas en las que la alimentación trifásica sirve de suministro para motores, variadores y sistemas eléctricos. El Fluke 9040 es un comprobador de secuencia de fases que proporciona claras indicaciones mediante una pantalla LCD, además de determinar la dirección de rotación con el fin de señalar las conexiones correctas. Trabaje en un rango de frecuencia y tensión (hasta 700 V) adecuado para aplicaciones comerciales e industriales. Las puntas de prueba suministradas con el instrumento disponen de ajuste regulable para conexiones seguras, en particular en las tomas de aplicaciones industriales.
