# Indicador de rotación de fases y giro de motor Fluke 9062

- Propiedad del archivo: CONSTRUNARIO
- Formato: FIEBDC-3/2012
- Programa: Construnario Versión 3.30
- Fecha de los precios: 06/10/2015
- Divisa: EUR

**Fluke 9062** u Indicador de rotación de fases y giro de motor Fluke 9062
El exclusivo Fluke 9062 proporciona indicaciones de secuencia de fases y de giro de motor con todas las ventajas de la detección sin contacto. Diseñado para entornos comerciales e industriales, el Fluke 9062 indica rápidamente la rotación en sistemas trifásicos por medio de cables de prueba y determina el giro de motor en motores trifásicos síncronos y asíncronos. La detección sin contacto resulta idónea para su uso en motores donde el eje no está visible. Las puntas de prueba suministradas con el instrumento disponen de ajuste regulable para conexiones seguras, en particular en las tomas de aplicaciones industriales.
