# Localizador de cables 2042

- Propiedad del archivo: CONSTRUNARIO
- Formato: FIEBDC-3/2012
- Programa: Construnario Versión 3.30
- Fecha de los precios: 06/10/2015
- Divisa: EUR

**Fluke 2042** u Localizador de cables 2042
- Para todas las aplicaciones (cables con o sin tensión) sin necesidad de utilizar instrumentos adicionales. - El juego incluye un transmisor y un receptor. - Un transmisor de codificación digital garantiza la clara identificación de las señales. - Transmisor con pantalla LCD para controlar el nivel de transmisión, el código de transmisión y la tensión externa. - Receptor con pantalla LCD retroiluminada para controlar el nivel y el código de la señal receptora, así como para indicar la presencia de tensión. - Ajuste manual o automático de la sensibilidad de la señal receptora. - Señal receptora acústica conmutable. - Desactivación automática. - Linterna adicional para trabajar en entornos oscuros - Transmisores adicionales disponibles para la extensión o diferenciación entre varias señales.
