# Comprobador de luces fluorescentes Fluke 1000FLT

- Propiedad del archivo: CONSTRUNARIO
- Formato: FIEBDC-3/2012
- Programa: Construnario Versión 3.30
- Fecha de los precios: 06/10/2015
- Divisa: EUR

**Fluke 1000FLT** u Comprobador de luces fluorescentes Fluke 1000FLT
El Fluke 1000FLT le permite realizar hasta cinco pruebas con una herramienta compacta. Si para realizar su trabajo necesita mantener encendidas un gran número de luces fluorescentes, Fluke 1000FLT es una herramienta indispensable. Este comprobador funciona en tiempo real y permite ahorrar dinero. Ahorre tiempo y reduzca costes El Fluke 1000FLT ofrece cinco pruebas básicas de iluminación: • Comprobación de lámparas: compruebe las lámparas fluorescentes sin necesidad de desconectarlas de sus bases. • Comprobación del balastro: determine fácilmente si el balastro funciona. • Tensión sin contacto: compruebe rápidamente la presencia de tensión. • Prueba de continuidad de contactos: compruebe si los filamentos tienen continuidad. • Comprobación del tipo de balastro: determine si un balastro es electrónico o magnético sin desmontar la lámpara e identifique balastros poco eficientes. Otras ventajas clave: • Soporta el trabajo sobre el terreno: se ha comprobado su resistencia a caídas desde una escalera de dos metros. • Facilidad de uso: luz indicadora y alerta acústica. • Resistente: respaldado por una garantía de 3 años.
