# Analizador de baterías Fluke BT510

- Propiedad del archivo: CONSTRUNARIO
- Formato: FIEBDC-3/2012
- Programa: Construnario Versión 3.30
- Fecha de los precios: 06/10/2015
- Divisa: EUR

**Fluke BT510** u Analizador de baterías Fluke BT510
Incluye: - Analizador de baterías. - Dispositivo de comprobación de 4 hilos (juego). - Cables de comprobación básica BTL10 (juego). - Cables de comprobación TL175 TwistGuard™ con adaptador. - Batería de ión-litio BP500. - Cargador CA BC500. - Cable mini-USB. - Correa para el hombro. - Correa para cinturón. - Correa con imán para colgar. - Software de gestión de baterías FlukeView®. - Estuche de transporte flexible. - 2 fusibles de repuesto. - Resistor de calibración de cero ohmios.
